# Ramal de distribuição de 12 m de comprimento

- Propriedade do ficheiro: CYPE INGENIEROS, S.A.
- Formato: FIEBDC-3/2002
- Moeda: EUR
- Custos indirectos: 3.00 %
- IVA: 23.00 %

## I Instalações

### IF Abastecimento de água

#### IFM Ramais de distribuição

**IFM010** Ud Ramal de distribuição de 12 m de comprimento, colocado superficialmente, formado por tubo de polietileno reticulado (PE-X), série 5, de 20 mm de diâmetro exterior, PN=6 atm; purgador e válvula de seccionamento de assento com manípulo.
Fornecimento e montagem de ramal de distribuição de 12 m de comprimento, colocado superficialmente e fixado ao paramento, formado por tubo de polietileno reticulado (PE-X), série 5, de 20 mm de diâmetro exterior, PN=6 atm e 1,9 mm de espessura, fornecido em rolos; purgador automático de ar de latão e válvula de seccionamento de assento de latão, com manípulo de aço inoxidável. Incluindo p/p de material auxiliar para montagem e fixação, acessórios e peças especiais. Totalmente montada, ligada e testada pela empresa instaladora através dos respectivos ensaios (incluídos neste preço).
Inclui: Marcação do traçado das tubagens. Colocação e fixação de tubos, acessórios e peças especiais. Montagem do purgador de ar e da válvula de corte. Realização de ensaios.
Critério de medição de projecto: Número de unidades previstas, segundo documentação gráfica de Projecto.
Critério de medição de obra: Medir-se-á o número de unidades realmente executadas segundo especificações de Projecto.

| Código | Un | Descrição | Rendimento | Preço | Importância |
|---|---|---|---|---|---|
| mt37tpu400b | Ud | Material auxiliar para montagem e fixação das tubagens de polietileno reticulado (PE-X), série 5, de 20 mm de diâmetro exterior, fornecido em rolos. (material) | 12.000 | 0.10 | 1.20 |
| mt37tpu010bd | m | Tubo de polietileno reticulado (PE-X), série 5, de 20 mm de diâmetro exterior, PN=6 atm e 1,9 mm de espessura, fornecido em rolos, segundo NP EN ISO 15875-2, com o preço incrementado em 15% relativamente a acessórios e peças especiais. (material) | 12.000 | 2.29 | 27.48 |
| mt37sgl020d | Ud | Purgador automático de ar com bóia e rosca de 1/2" de diâmetro, corpo e tampa de latão, para uma pressão máxima de funcionamento de 6 bar e uma temperatura máxima de 110°C. (material) | 1.000 | 6.92 | 6.92 |
| mt37sva020a | Ud | Válvula de assento de latão, de 1/2" de diâmetro, com manípulo e embelezador de aço inoxidável. (material) | 1.000 | 8.83 | 8.83 |
| op00ato010 |  | Aparafusadora. | 1.000 | 0.00 | 0.00 |
| op00mar010 |  | Martelo. | 1.000 | 0.00 | 0.00 |
| op00tal010 |  | Berbequim. | 1.000 | 0.00 | 0.00 |
| mo008 | h | Oficial de 1ª canalizador. (mão de obra) | 0.670 | 17.41 | 11.66 |
| mo107 | h | Ajudante de canalizador. (mão de obra) | 0.670 | 16.42 | 11.00 |
| % | % | Custos directos complementares | 2 % | 67.09 | 1.34 |
|  |  | Custos directos |  |  | 68.43 |
