# FIEBDC-3

- Propriedade do ficheiro: CYPE INGENIEROS, S.A.
- Formato: FIEBDC-3/2002
- Moeda: EUR
- Custos indirectos: 3.00 %
- IVA: 23.00 %

| Código | Un | Descrição | Preço |
|---|---|---|---|
| mo008 | h | Oficial de 1ª canalizador. (mão de obra) | 17.41 |
| mo103 | h | Ajudante de instalador de aquecimento. (mão de obra) | 16.42 |
| mo107 | h | Ajudante de canalizador. (mão de obra) | 16.42 |

**IFC090** Ud Contador de água fria de leitura directa, de jacto simples, "ALB", caudal nominal 1,5 m³/h, diâmetro 1/2", temperatura máxima 30°C, pressão máxima 16 bar, válvulas de esfera com ligações roscadas fêmea de 1/2" de diâmetro.
Fornecimento e instalação de contador de água fria de leitura directa, de jacto simples, "ALB", caudal nominal 1,5 m³/h, diâmetro 1/2", temperatura máxima 30°C, pressão máxima 16 bar, apto para águas muito duras, com tampa, racores de ligação e precinto, válvulas de esfera com ligações roscadas fêmea de 1/2" de diâmetro, inclusive filtro de retenção de resíduos, elementos de montagem e outros acessórios necessários para o seu correcto funcionamento. Totalmente montado, ligado e testado.
Inclui: Marcação. Colocação do contador. Ligações.
Critério de medição de projecto: Número de unidades previstas, segundo documentação gráfica de Projecto.
Critério de medição de obra: Medir-se-á o número de unidades realmente executadas segundo especificações de Projecto.

| Código | Un | Descrição | Rendimento | Preço | Importância |
|---|---|---|---|---|---|
| mt37alb100c | Ud | Contador de água fria de leitura directa, de jacto simples, "ALB", caudal nominal 1,5 m³/h, diâmetro 1/2", temperatura máxima 30°C, pressão máxima 16 bar, apto para águas muito duras, com tampa, racores de ligação e precinto. (material) | 1.000 | 34.55 | 34.55 |
| mt37www060b | Ud | Filtro de retenção de resíduos de latão, com peneiro de aço inoxidável com perfurações de 0,4 mm de diâmetro, com rosca de 1/2", para uma pressão máxima de funcionamento de 16 bar e uma temperatura máxima de 110°C. (material) | 1.000 | 4.98 | 4.98 |
| mt38alb710g | Ud | Válvula de esfera com ligações roscadas fêmea de 1/2" de diâmetro, "ALB", corpo de latão, pressão máxima 16 bar, temperatura máxima 110°C. (material) | 2.000 | 6.11 | 12.22 |
| mt38www012 | Ud | Material auxiliar para instalações de aquecimento e A.Q.S. (material) | 1.000 | 2.10 | 2.10 |
| mo004 | h | Oficial de 1ª instalador de aquecimento. (mão de obra) | 0.423 | 17.41 | 7.36 |
| % | % | Custos directos complementares | 2 % | 61.21 | 1.22 |
|  |  | Custos directos |  |  | 62.43 |
