# Instalação interior de abastecimento de água para casa de banho com capacidade para: sanita

- Propriedade do ficheiro: CYPE INGENIEROS, S.A.
- Formato: FIEBDC-3/2002
- Moeda: EUR
- Custos indirectos: 3.00 %
- IVA: 23.00 %

**IFI010** Ud Instalação interior de abastecimento de água para casa de banho com capacidade para: sanita, lavatório simples, banheira, bidé, realizada com polietileno reticulado (PE-X), para a rede de água fria e quente.
Fornecimento e montagem de instalação interior de abastecimento de água para casa de banho com capacidade para: sanita, lavatório simples, banheira, bidé, realizada com tubo de polietileno reticulado (PE-X), para a rede de água fria e quente que liga o ramal de distribuição individual ou um dos seus ramais de alimentação com cada um dos aparelhos sanitários, com os diâmetros necessários para cada ponto de serviço. Incluindo válvulas de seccionamento para o corte do abastecimento de água, de polietileno reticulado (PE-X), p/p de material auxiliar para montagem e fixação, ramal de distribuição individual, acessórios de ramais. Totalmente montada, ligada e testada pela empresa instaladora através dos respectivos ensaios (incluídos neste preço).
Inclui: Marcação do percurso das tubagens e da localização das válvulas. Colocação e fixação de tubagens e válvulas. Realização de ensaios.
Critério de medição de projecto: Número de unidades previstas, segundo documentação gráfica de Projecto.
Critério de medição de obra: Medir-se-á o número de unidades realmente executadas segundo especificações de Projecto.

| Código | Un | Descrição | Rendimento | Preço | Importância |
|---|---|---|---|---|---|
| mt37tpu400a | Ud | Material auxiliar para montagem e fixação das tubagens de polietileno reticulado (PE-X), série 5, de 16 mm de diâmetro exterior, fornecido em rolos. (material) | 13.500 | 0.08 | 1.08 |
| mt37tpu010ag | m | Tubo de polietileno reticulado (PE-X), série 5, de 16 mm de diâmetro exterior, PN=6 atm e 1,8 mm de espessura, fornecido em rolos, segundo NP EN ISO 15875-2, com o preço incrementado em 30% relativamente a acessórios e peças especiais. (material) | 13.500 | 2.11 | 28.49 |
| mt37tpu400b | Ud | Material auxiliar para montagem e fixação das tubagens de polietileno reticulado (PE-X), série 5, de 20 mm de diâmetro exterior, fornecido em rolos. (material) | 5.400 | 0.10 | 0.54 |
| mt37tpu010bg | m | Tubo de polietileno reticulado (PE-X), série 5, de 20 mm de diâmetro exterior, PN=6 atm e 1,9 mm de espessura, fornecido em rolos, segundo NP EN ISO 15875-2, com o preço incrementado em 30% relativamente a acessórios e peças especiais. (material) | 5.400 | 2.59 | 13.99 |
| mt37tpu400b | Ud | Material auxiliar para montagem e fixação das tubagens de polietileno reticulado (PE-X), série 5, de 20 mm de diâmetro exterior, fornecido em rolos. | 8.500 | 0.10 | 0.85 |
| mt37tpu010bg | m | Tubo de polietileno reticulado (PE-X), série 5, de 20 mm de diâmetro exterior, PN=6 atm e 1,9 mm de espessura, fornecido em rolos, segundo NP EN ISO 15875-2, com o preço incrementado em 30% relativamente a acessórios e peças especiais. | 8.500 | 2.59 | 22.02 |
| mt37tpu400c | Ud | Material auxiliar para montagem e fixação das tubagens de polietileno reticulado (PE-X), série 5, de 25 mm de diâmetro exterior, fornecido em rolos. (material) | 8.500 | 0.18 | 1.53 |
| mt37tpu010cg | m | Tubo de polietileno reticulado (PE-X), série 5, de 25 mm de diâmetro exterior, PN=6 atm e 2,3 mm de espessura, fornecido em rolos, segundo NP EN ISO 15875-2, com o preço incrementado em 30% relativamente a acessórios e peças especiais. (material) | 8.500 | 4.56 | 38.76 |
| mt37avu150b | Ud | Válvula de assento, de bronze, de 20 mm de diâmetro, com manípulo oculto, com dois elementos de ligação. (material) | 1.000 | 78.32 | 78.32 |
| mt37avu150c | Ud | Válvula de assento, de bronze, de 25 mm de diâmetro, com manípulo oculto, com dois elementos de ligação. (material) | 1.000 | 85.24 | 85.24 |
| mo008 | h | Oficial de 1ª canalizador. (mão de obra) | 7.414 | 17.41 | 129.08 |
| mo107 | h | Ajudante de canalizador. (mão de obra) | 7.414 | 16.42 | 121.74 |
| % | % | Custos directos complementares | 2 % | 521.64 | 10.43 |
|  |  | Custos directos |  |  | 532.07 |
